# Leistungsverzeichnis
Leistungsbeschreibung (GAEB 90, DA81)
Währung: EUR

## Leistungsverzeichnis
Datum: 19.11.21

**1 TA Differenzdruckregler TA-PILOT-R PN 16 DN 80, Kvm 110, qmax 78 m3/h, 30-150 kPa**
TA-PILOT-R Differenzdruckregler für Heiz- und
Kühlanlagen mit Pilot-Technologie und stufenlos
einstellbarem Sollwert. Schafft genaue und stabile
Bedingungen, um die Ventilautorität von stetigen
Regelventilen sicherzustellen.
Messnippel ermöglichen die Druckmessung zu
Diagnosezwecken. Flansche gemäß EN-1092-2, Typ 21.
Durch elektrophoretische Beschichtung des
Spärogussgehäuses EN-GJS-400 gegen Korrosion geschützt.
Pilot-Gehäuse aus AMETAL.
Montage nur im Rücklauf.
Max. Differenzdruck 800 kPa = 8 bar.
Für den Verbraucher einstellbarer
Differenzdruckbereich: 30-150 kPa
Liefereinstellung 30 kPa.
Betriebstemperatur -20 Grd. C bis +120 Grd. C.
Nenndruck PN 16.
qmax-Wert: 78 m3/h
Kvm: 110
Fabrikat: IMI TA
Ausführung: DN 80

Art.-Nr. 231212121080
Menge: 1,000 Stck
