# Leistungsverzeichnis
Leistungsbeschreibung (GAEB 90, DA81)
Währung: EUR

## Leistungsverzeichnis
Datum: 19.11.21

**1 TA Regel- u. Regulierventil TA-Modulator druckunabh., DN15, G 3/4, PN16, 400 kPa**
TA-Modulator druckunabhängiges Regel- und
Regulierventil mit integriertem Differenzdruckregler.
Für den Einsatz mit stetigen M 30 x 1,5 Stellantrieben
mit automatischer Huberkennung. Geeignet als
Durchflussbegrenzer ohne Stellantrieb.
Durchflusseinstellung und Regelung am
Thermostat-Oberteil ohne Werkzeug. Stufenlose
Durchflusseinstellung von 100% nach 0%. Einstellwert,
Ventiltyp und Ventilgröße von Oben sichtbar. 4 mm Hub,
begrenzt durch Durchflussbegrenzung. Mit 2 Messnippeln
zur Messung von: Durchfluss, Temperatur, Druckverlust
und verfügbarer Differenzdruck von der Pumpe. Zur
Messung der anstehenden Pumpenförderhöhe kann per
Messnippel der eingebaute Dp-Regler durch einen Bypass
umgangen werden. Absperrfunktion mit Handrad für
Durchflusseinstellung. Zugang zu Messnippeln und
Durchflusseinstellung auf der Stellantrieb-Seite.
Einbau in allen Montagelagen möglich. Auch mit dem
Stellantrieb nach unten. Leckrate <= 0,01% des
maximalen Durchlusses bei der höchsten Einstellung
(Klasse IV nach EN 60534-4). Gehäuse aus
entzinkungsresistentem Ametal. Außengewinde G 3/4 nach
ISO 228.
Max. Durchfluss: 480 l/h.
Max. Differenzdruck 400 kPa.
Min. Differenzdruck 15 kPa.
Betriebstemperatur von
-10 Grd. C. bis +90 Grd. C.
Nenndruck PN 16.
Fabrikat: IMI TA
Ausführung: DN 15

Art.-Nr. 52164315
Menge: 1,000 Stck
