# Leistungsverzeichnis
Leistungsbeschreibung (GAEB 90, DA81)
Währung: EUR

## Leistungsverzeichnis
Datum: 19.11.21

**1 PNEUMATEX Zwischengefäß DU 600.6**
Pneumatex Zwischengefaess DU 600.6, Heiz-, Solar- und
Kuehlwassersysteme. Stahl,
geschweisst, Farbe Beryllium. Schutz
vor unzulaessiger Temperatur in
Ausdehnungsgefaessen, Fuesse fuer
stehende Montage gebaut nach
PED2014/68/EU.
Nennvolumen 600  Liter
Max. zul. Druck 6 bar
Min. zul. Druck 0 bar
Max. zul. Temperatur 110 C
Min. zul. Temperatur -10 C
Anschluss 2x Rp 1 1/2
Durchmesser 740 mm
Hoehe 1701 mm
Gewicht leer 67 kg

Fabrikat: IMI Pneumatex

Art.-Nr. 7141007
Menge: 1,000 Stck
