# Leistungsverzeichnis
Leistungsbeschreibung (GAEB 90, DA81)
Währung: EUR

## Leistungsverzeichnis
Datum: 19.11.21

**1 HEIMEIER Verschraubung mit Schraubnippel R 1, für DN 25, flachdichtend**
HEIMEIER Verschraubung mit Schraubnippel
R 1, für DN 25, flachdichtend

Ausführung:  für Vario und Globo H
mit Außengewinde

Fabrikat:  IMI HEIMEIER

Art.-Nr.  0601-04.350
Menge: 1,000 Stck
