# Leistungsverzeichnis
Leistungsbeschreibung (GAEB 90, DA81)
Währung: EUR

## Leistungsverzeichnis
Datum: 19.11.21

**1 TA Anschlußkupplung zu KTH,DA516, DKH512,K512, DN 50, mit Innengewinde**
TA Anschlußkupplung zu KTH,DA516,
DKH512,K512, DN 50, mit Innengewinde

Fabrikat: IMI TA

Art.-Nr.: 52759050
Menge: 1,000 Stck
