# Leistungsverzeichnis
Leistungsbeschreibung (GAEB 90, DA81)
Währung: EUR

## Leistungsverzeichnis
Datum: 19.11.21

**1 TA Impulsleitung 1,2m, 6mm Durchmesser**
TA Impulsleitung 1,2m
Fabrikat: IMI TA
Durchmesser: 6mm

Artikel-Nr.: 52759215
Menge: 1,000 Stck
