# Leistungsverzeichnis
Leistungsbeschreibung (GAEB 90, DA81)
Währung: EUR

## Leistungsverzeichnis
Datum: 19.11.21

**1 TA Anschlusskupplung IG, R 1" zu KTH, DA 516, DKH 512, K 512**
TA Anschlusskupplung IG, R 1"
zu KTH, DA 516, DKH 512, K 512

Fabrikat: IMI TA

Art.-Nr.: 52759025
Menge: 1,000 Stck
