# Leistungsverzeichnis
Leistungsbeschreibung (GAEB 90, DA81)
Währung: EUR

## Leistungsverzeichnis
Datum: 19.11.21

**1 HEIMEIER Schraubnippel R 1/2" flachdichtend, für Ventilgehäuse DN 15.**
HEIMEIER Schraubnippel R 1/2"
flachdichtend, für Ventilgehäuse DN 15.

Fabrikat:  IMI Heimeier

Art.-Nr.  4160-02.010
Menge: 1,000 Stck
