# Leistungsverzeichnis
Leistungsbeschreibung (GAEB 90, DA81)
Währung: EUR

## Leistungsverzeichnis
Datum: 19.11.21

**1 HEIMEIER Verteilerschrank Unterputz für Dynacon, Größe 3, 725x710x110-150**
HEIMEIER Verteilerschrank Unterputz
für Dynacon, Größe 3, 725x705x110-150.
Weiß RAL 9010.

Fabrikat:  IMI Heimeier

Art.-Nr.  9339-82.800
Menge: 1,000 Stck
