# Leistungsverzeichnis
Leistungsbeschreibung (GAEB 90, DA81)
Währung: EUR

## Leistungsverzeichnis
Datum: 19.11.21

**1 HEIMEIER Adapter für Fremdfabrikate Heimeier Th.-Köpfe/ Ista-Ventile**
HEIMEIER Anschluß für Fremdfabrikate,
für die Montage aller Heimeier
Thermostat-Köpfe auf Thermostat-
Ventilunterteile anderer Hersteller.
Fabrikat:  IMI Heimeier
Ausführung:  Ista-Adapter

Art.-Nr.  9700-36.700
Menge: 1,000 Stck
