# Leistungsverzeichnis
Leistungsbeschreibung (GAEB 90, DA81)
Währung: EUR

## Leistungsverzeichnis
Datum: 19.11.21

**1 HEIMEIER Klemmverschraubung vernickelt für Cu- u. Stahlrohr 15 mm und G 3/4 AG**
HEIMEIER Klemmverschraubung vernickelt
für Kupfer- u. Präzisionsstahlrohr 15 mm
und Anschluß an Außengewinde G 3/4.

Fabrikat:  IMI Heimeier

Art.-Nr.  3831-15.351
Menge: 1,000 Stck
