# Leistungsverzeichnis
Leistungsbeschreibung (GAEB 90, DA81)
Währung: EUR

## Leistungsverzeichnis
Datum: 19.11.21

**1 HEIMEIER Elektr. Rohranlegeregler mit verdeckter Temperatureinstellung.**
HEIMEIER Elektr. Rohranlegeregler
mit verdeckter Temperatureinstellung.

Einstellbereich:  10 bis 90 Grd.C
230 V,
15 A
Fabrikat:  IMI Heimeier
Art.-Nr.  1991-00.000
Menge: 1,000 Stck
