# Leistungsverzeichnis
Leistungsbeschreibung (GAEB 90, DA81)
Währung: EUR

## Leistungsverzeichnis
Datum: 19.11.21

**1 HEIMEIER Thermometer für Globo H, P, P-S zum Nachrüsten bei DN 10 bis DN 32, rot**
HEIMEIER Thermometer für Globo H, P, P-S
zum Nachrüsten bei DN 10 bis DN 32, rot

Fabrikat:  IMI Heimeier

Art.-Nr.  0600-00.380
Menge: 1,000 Stck
