# Leistungsverzeichnis
Leistungsbeschreibung (GAEB 90, DA81)
Währung: EUR

## Leistungsverzeichnis
Datum: 19.11.21

**1 HEIMEIER Wärmedämmschale für Globo H IG, Pressanschluss, DN 20**
HEIMEIER Wärmedämmschale für Globo H
IG, Pressanschluss, DN 20

Fabrikat:  IMI Heimeier

Art.-Nr.  0600-03.553
Menge: 1,000 Stck
