# Leistungsverzeichnis
Leistungsbeschreibung (GAEB 90, DA81)
Währung: EUR

## Leistungsverzeichnis
Datum: 19.11.21

**1 TA Adapter Stellantriebe zu Ventilen KTM zu Siemens SQS**
TA Adapter Stellantriebe zu Ventilen KTM
zu Siemens SQS

Fabrikat:  IMI TA
Art.-Nr.  52757001
Menge: 1,000 Stck
