# Leistungsverzeichnis
Leistungsbeschreibung (GAEB 90, DA81)
Währung: EUR

## Leistungsverzeichnis
Datum: 19.11.21

**1 TA Adapter Stellantriebe zu Ventilen KTM Clorius V2.05, V4.10**
TA Adapter Stellantriebe zu Ventilen KTM
Clorius V2.05, V4.10

Fabrikat: IMI TA

Art.-Nr.: 52757016
Menge: 1,000 Stck
