# Leistungsverzeichnis
Leistungsbeschreibung (GAEB 90, DA81)
Währung: EUR

## Leistungsverzeichnis
Datum: 19.11.21

**1 TA Adapter Stellantriebe zu Ventilen KTM TA-NV24, Belimo UNV 002**
TA Adapter Stellantriebe zu Ventilen KTM
TA-NV24, Belimo UNV 002

Fabrikat: IMI TA

Art.-Nr.: 52757029
Menge: 1,000 Stck
