# Leistungsverzeichnis
Leistungsbeschreibung (GAEB 90, DA81)
Währung: EUR

## Leistungsverzeichnis
Datum: 30.04.19

**1 HEIMEIER Ersatz-Oberteil RTL mit 25 mm Messinghülse, ab Bj. 2012**
HEIMEIER Ersatz-Oberteil RTL
mit 25 mm Messinghülse, ab Bj. 2012
Für Gehäuse mit II-Kennzeichnung.

Fabrikat: IMI Heimeier

Art.-Nr. 1305-02.300
Menge: 1,000 Stck
