# Leistungsverzeichnis
Leistungsbeschreibung (GAEB 90, DA81)
Währung: EUR

## Leistungsverzeichnis
Datum: 30.04.19

**1 HEIMEIER Klemmverschraubung vernickelt für Kunststoffrohr 18x2 mm und G 3/4 AG**
HEIMEIER Klemmverschraubung vernickelt
für Kunststoffrohr 18 x 2 mm und An-
schluß an Außengewinde G 3/4.

Fabrikat:  IMI Heimeier

Art.-Nr.  1311-18.351
Menge: 1,000 Stck
