# Leistungsverzeichnis
Leistungsbeschreibung (GAEB 90, DA81)
Währung: EUR

## Leistungsverzeichnis
Datum: 30.04.19

**1 HEIMEIER Oberteil RTL zu Multibox K-RTL auch f. Umrüstung v. Multibox K zu K-RTL**
HEIMEIER Oberteil RTL zu Multibox K-RTL
auch f. Umrüstung v. Multibox K zu K-RTL

Fabrikat:  IMI Heimeier

Art.-Nr.  9303-00.300
Menge: 1,000 Stck
