# Leistungsverzeichnis
Leistungsbeschreibung (GAEB 90, DA81)
Währung: EUR

## Leistungsverzeichnis
Datum: 19.11.21

**1 HEIMEIER Verkleidung für Multilux verchromt**
HEIMEIER Verkleidung für Multilux
verchromt

Fabrikat:  IMI Heimeier

Art.-Nr.  3850-12.553
Menge: 1,000 Stck
