# Leistungsverzeichnis
Leistungsbeschreibung (GAEB 90, DA81)
Währung: EUR

## Leistungsverzeichnis
Datum: 19.11.21

**1 HEIMEIER Klemmverschraubung vernickelt für Kunststoffrohr 16x2 mm und G 3/4 AG**
HEIMEIER Klemmverschraubung vernickelt
für Kunststoffrohr 16 x 2 mm und An-
schluß an Außengewinde G 3/4.

Fabrikat:  IMI Heimeier

Art.-Nr.  1311-16.351
Menge: 1,000 Stck
