# Leistungsverzeichnis
Leistungsbeschreibung (GAEB 90, DA81)
Währung: EUR

## Leistungsverzeichnis
Datum: 19.11.21

**1 TA Wärme- und Kältedämmung für STA/STAD/STS/STADA/STAM, DN 40**
TA Wärme- und Kältedämmung
aus Polyurethan mit PVC-Mantel.
Brandklasse B2. Temperatur von +5 Grd. C
bis + 120 Grd. C.
Fabrikat:  IMI TA
Typ:  Für STA/STAD/STS/STADA/STAM
Ausführung:  DN 40
Best.-Nr.  52189640
Menge: 1,000 Stck
