# Leistungsverzeichnis
Leistungsbeschreibung (GAEB 90, DA81)
Währung: EUR

## Leistungsverzeichnis
Datum: 19.11.21

**1 TA Anschlußverschraubung mit Lötnippel 28 mm für STADA DN 25**
TA Anschlußverschraubung
für STADA Strangregulierventil mit
Außengewinde.
Fabrikat:  IMI TA
Typ:  Lötnippel
Ausführung:  28 mm
Für Ventil DN 25 (1 1/4")
Best.-Nr.  52009525
Menge: 1,000 Stck
