# Leistungsverzeichnis
Leistungsbeschreibung (GAEB 90, DA81)
Währung: EUR

## Leistungsverzeichnis
Datum: 19.11.21

**1 TA Anschlußverschraubung Kompressionsverschr., 22 mm, STADA DN 15**
TA Anschlußverschraubung
für STADA Strangregulierventil mit
Außengewinde.

Fabrikat: IMI TA
Typ: Kompressionsverschr.
Ausführung: 22 mm
Für Ventil DN 15 (3/4")

Artikel-Nr.: 53319622
Menge: 1,000 Stck
