# Leistungsverzeichnis
Leistungsbeschreibung (GAEB 90, DA81)
Währung: EUR

## Leistungsverzeichnis
Datum: 19.11.21

**1 TA Messnippel für TA-Scope Gewindeanschluss, G 3/4**
TA Messnippel für TA-Scope
Gewindeanschluss, G 3/4

Fabrikat: IMI Heimeier

Art.-Nr.: 52197304
Menge: 1,000 Stck
