# Leistungsverzeichnis
Leistungsbeschreibung (GAEB 90, DA81)
Währung: EUR

## Leistungsverzeichnis
Datum: 19.11.21

**1 TA Messschlauch für TA-Scope 3m, rot, Verlängerung mit Kugelhahn**
TA Messschlauch für TA-Scope
3m, rot, Verlängerung mit Kugelhahn

Fabrikat: IMI Heimeier

Art.-Nr.: 52199997
Menge: 1,000 Stck
