# Leistungsverzeichnis
Leistungsbeschreibung (GAEB 90, DA81)
Währung: EUR

## Leistungsverzeichnis
Datum: 19.11.21

**1 PNEUMATEX Magnet und Wärmedämmung ZCHM für Zeparo Cyclone DN 40-50**
Pneumatex Magnet mit Wärmedämmung.
Die Wärmedämmung mit Magneten kann am
Zeparo Cyclone ohne Entleerung des
Systems montiert werden. 6 Magnete.
Typ: ZCHM 40-50
Dimension: DN 40-50

Fabrikat: IMI Pneumatex

Art.-Nr. 7877450
Menge: 1,000 Stck
