# Leistungsverzeichnis
Leistungsbeschreibung (GAEB 90, DA81)
Währung: EUR

## Leistungsverzeichnis
Datum: 19.11.21

**1 PNEUMATEX Wärmedämmung Zeparo ZHU DN 20-22 für Zeparo ZUD DN 20-22, B2**
Pneumatex Wärmedämmung Zeparo ZHU DN 20-22 ZUD
für Zeparo ZUD DN 20-22, Brandschutzkl.

Fabrikat: IMI Pneumatex

Art.-Nr. 7871422
Menge: 1,000 Stck
