# Leistungsverzeichnis
Leistungsbeschreibung (GAEB 90, DA81)
Währung: EUR

## Leistungsverzeichnis
Datum: 19.11.21

**1 PNEUMATEX Wärmedämmung Zeparo ZHU DN 40 für Zeparo ZUD DN 40, B2,**
Pneumatex Wärmedämmung Zeparo ZHU DN 40 ZUD
für Zeparo ZUD DN 40, Brandschutzkl. B2,

Fabrikat: IMI Pneumatex

Art.-Nr. 7871440
Menge: 1,000 Stck
